# MAX - escaleras con plataforma móvil - 45º y 60 º - altura máxima de trabajo 4,50 m

- Propiedad del archivo: CONSTRUNARIO
- Formato: FIEBDC-3/2012
- Programa: Construnario Versión 3.11
- Fecha de los precios: 19/01/2018
- Divisa: EUR

**MAXPM_KTL** u MAX - escaleras con plataforma móvil - 45º y 60 º - altura máxima de trabajo 4,50 m
Disponible de 2 a 10 peldaños. Altura máxima de trabajo 4,50 m. Cumple Norma EN 131-7 y EN ISO 14122. Construidas con perfiles de aluminio de alta fiabilidad. - Peldaños súperanchos de 200 mm. - Plataforma de 60 x 60 cm. - Suelo y peldaños de aluminio con relieves antideslizantes. - Escuadras de aluminio. - Guardacuerpos con zócalo de aluminio. - Pasamanos a ambos lados a partir de 1 m de altura de plataforma. - Ruedas de desplazamiento de 125 mm de diámetro. - Diseñadas para soportar 150 kg. - Asideros opcionales. - Base estabilizadora con ruedas de 125 mm de diámetro con freno opcionales según referencia. Las escaleras con plataforma MAX pueden suministrarse, bajo demanda, marcadas de acuerdo a la Norma UNE EN ISO 14122. Para ello, en la gama con 45° de inclinación del tramo de ascenso, los peldaños disponen de una huella de 230 mm. Por su parte, las escaleras con plataforma MAX de 60° marcadas de acuerdo a la Norma UNE EN ISO 14122 no presentan cambios de diseño respecto a las estándar marcadas según la Norma UNE EN 131-7. Las escaleras con plataforma MAX son la base para la personalización de sus accesos a maquinaria y pueden fabricarse a medida de acuerdo a las necesidades y requerimientos del cliente.
