# KTL - escalera de tijera de doble acceso - altura máxima de trabajo 4,20 m

- Propiedad del archivo: CONSTRUNARIO
- Formato: FIEBDC-3/2012
- Programa: Construnario Versión 3.11
- Fecha de los precios: 19/01/2018
- Divisa: EUR

**ETDA_KTL** u KTL - escalera de tijera de doble acceso - altura máxima de trabajo 4,20 m
Disponible de 6 a 12 peldaños. Altura máxima de trabajo 4,20 m. Cumple Norma EN 131. - Construida con tubos de aluminio de 58 x 25 mm y peldaños de 60 mm engastados con relieves antideslizantes. - Distancia entre peldaños de 280 mm. - Provista de base estabilizadora y tensores de seguridad. - Tapafinales de PVC antideslizante. - Diseñada para soportar 150 kg
