# XL - escalera industrial de tijera de doble acceso - altura máxima de trabajo 4,81 m

- Propiedad del archivo: CONSTRUNARIO
- Formato: FIEBDC-3/2012
- Programa: Construnario Versión 3.11
- Fecha de los precios: 19/01/2018
- Divisa: EUR

**XLIT_KTL** u XL - escalera industrial de tijera de doble acceso - altura máxima de trabajo 4,81 m
Disponible de 3 a 12 peldaños. Altura máxima de trabajo 4,81 m. Norma EN 131. - Construida con perfiles de aluminio de extrusión. - Bandeja para herramientas, largueros de 79 x 28 mm y 58 x 25 mm, plataforma de 30 x 30 cm y peldaños de 80 mm con relieves antideslizantes, atornillados. - Distancia entre peldaños de 250 mm - Bisagras en acero de 4 mm de espesor - Tirantes de seguridad de aluminio en las escaleras de 8, 10 y 12 peldaños - Grandes tapafinales de PVC antideslizante - Diseñada para soportar 150 kg - Peldaño ancho de 150 mm opcional - Cumple Norma EN 131.
