# XLS - escalera industrial de tijera con pasamanos - altura máxima de trabajo 4,81 m

- Propiedad del archivo: CONSTRUNARIO
- Formato: FIEBDC-3/2012
- Programa: Construnario Versión 3.11
- Fecha de los precios: 19/01/2018
- Divisa: EUR

**XLSP_KTL** u XLS - escalera industrial de tijera con pasamanos - altura máxima de trabajo 4,81 m
Disponible de 4 a 12 peldaños. Altura máxima de trabajo 4,81 m. Norma En 131. - Construida con perfiles de aluminio de extrusión. - Bandeja para herramientas, largueros de 79 x 28 mm y 58 x 25 mm, plataforma de 30 x 30 cm y peldaños de 80 mm con relieves antideslizantes, atornillados. - Distancia entre peldaños de 250 mm - Bisagras en acero de 4 mm de espesor - Tirantes de seguridad en aluminio en escaleras de 8, 10 y 12 peldaños - Grandes tapafinales de PVC antideslizante - Pasamanos y ruedas de 80 mm de diámetro - Diseñada para soportar 150 kg
