# Plus - escalera profesional de tijera de peldaño ancho - altura máxima de trabajo 3,65 m

- Propiedad del archivo: CONSTRUNARIO
- Formato: FIEBDC-3/2012
- Programa: Construnario Versión 3.11
- Fecha de los precios: 19/01/2018
- Divisa: EUR

**PLUS_KTL** u Plus - escalera profesional de tijera de peldaño ancho - altura máxima de trabajo 3,65 m
Diseñada de 3 a 8 peldaños. Altura máxima de trabajo 3,65 m. Norma EN 131. - Construida con tubos rectangulares de aluminio de 50 x 20 y 40 x 20 y hasta 1,4 mm de espesor, según modelo. - Peldaños compactos súper anchos de 12 cm en aluminio. - Articulaciones de acero. - Conteras de PVC antideslizantes. - Diseñada para soportar 150 kg, aporta gran seguridad y comodidad en el acceso hasta 3,65 m de altura. - Garantía 5 años.
