# Comfort - escalera industrial de tijera, de doble acceso- altura máxima de trabajo 4,27 m

- Propiedad del archivo: CONSTRUNARIO
- Formato: FIEBDC-3/2012
- Programa: Construnario Versión 3.11
- Fecha de los precios: 19/01/2018
- Divisa: EUR

**COMF_KTL** u Comfort - escalera industrial de tijera, de doble acceso- altura máxima de trabajo 4,27 m
Disponible de 2 a 12 peldaños. Altura máxima de trabajo 4,27 m. Cumple Norma EN 131. - Construida con perfiles de aluminio de extrusión, largueros de 79 x 28 mm y peldaños de 80 mm con relieves antideslizantes, atornillados. - Distancia entre peldaños de 250 mm. - Bisagras de acero cincado de 4 mm de espesor. - Tirantes de seguridad en aluminio. - Grandes tapafinales de PVC antideslizante. - Diseñada para soportar 150 kg.
