# Ventana practicables 2 hojas con marco 72 Synego Puls doble junta - blanco - 100 x 115

- Propiedad del archivo: CONSTRUNARIO
- Formato: FIEBDC-3/2012
- Programa: Construnario Versión 3.11
- Fecha de los precios: 23/01/2018
- Divisa: EUR
- Código: industrias-r

**REH9111** u Ventana practicables 2 hojas con marco 72 Synego Puls doble junta - blanco - 100 x 115
Precio: 150.00
Ventana practicables 2 hojas con marco 72 Synego Puls de REHAU con doble junta en color blanco de medidas 100 x 115. SYNEGO destaca por ofrecer un elevado grado de eficiencia ya que logra reducir hasta un 50% la pérdida de energía que se produce a través de las ventanas, en comparación con los sistemas estándar actuales. De esta forma, se consigue un importante ahorro energético en el hogar. Además, la estanqueidad de sus juntas proporciona una protección fiable contra corrientes de aire y humedad, favoreciendo el mantenimiento de una temperatura óptima dentro de casa. Características marco: Secciones Paquete de perfiles marco y hoja: ancho visto reducido de 117 mm a 144 mm Profundidad constructiva: 80 mm Número de cámaras: 7 marco / 6 hoja Hueco máximo de acristalamiento: 51 mm Tipo de junta: doble junta perimetral y junta central (opcional) Perfil de hoja: recto, redondo Datos técnicos Aislamiento térmico: Uf = 0,94 W/m²K Aislamiento acústico: hasta 46 dB (Según UNE-EN ISO 717-1:2013) Permeabilidad al aire: hasta clase 4 (Según UNE-EN 1026/2000) Resistencia al viento: hasta clase C5 (Según UNE-EN 12211/2000) Estanqueidad al agua: hasta clase 9A (Según UNE-EN 1027/2000) Protección antirrobo: hasta clase RC 3 (Según UNE-EN 1627:2011) Características Material : PVC Tipo de apertura: Oscilobatiente Cantidad de hojas de la ventana: 2 hojas Guía: Sí Cajón aislado: Si Alto del cajón: 15 cm Forma del cajón: Rectangular Material del cajón: PVC Tipo de maniobra: Manual con cincha Tipo de guía: Convencional Tipo de acristalamiento: Doble acristalamiento 24 mm Acabado del vídrio: Transparente Índice de estanqueidad: 7 A Ventajas: Hasta Uf = 0,94 W/m²K en las variantes con junta central y doble junta perimetral. Ancho visto reducido de 117 mm Almacenaje racional: un sistema, dos variantes de junta Profundidad del galce 51 mm para alojar un acristalamiento triple Superficie “High Definition Finishing” (HDF): alta calidad, elegancia, con una superficie lisa y de fácil limpieza. Respetuosa con el medio ambiente, porque es reciclable Disponible también como puerta de calle Con certificado para casas pasivas del Passive Haus Institute. Diseño Numerosas posibilidades arquitectónicas gracias a las formas personalizadas; se pueden realizar p. ej. ventanas redondas y triangulares, así como chaflanes y construcciones de barrotillos Numerosas posibilidades de diseño con color mediante folios decorativos, lacado o recubrimientos exteriores de aluminio Las juntas de color gris para los perfiles blancos y negras para los perfiles de color ponen una nota destacada Chaflanes de 20° y radios exteriores de 5 mm, para una estética elegante

| Código | Ud | Descripción | Rendimiento | Precio |
|---|---|---|---|---|
| 15370051715 | m | Marco 72 Synego Puls doble junta - blanco (material) | 4.300 | 10.00 |
| 15372251715 | m | Marco hoja Z 59 Synego Puls doble junta KVS - blanco (material) | 3.800 | 12.00 |
| 13580341001 | u | Remate exterior batiente 1 Synego - blanco (material) | 4.000 | 5.00 |
| 13580361001 | u | Remate interior derecho/izquierdo batiente 1 Synego - blamco (material) | 2.000 | 6.00 |
| 13580461001 | u | Unión mecanica poste Synego doble junta - blanco (material) | 12.000 | 7.00 |
| 12477251001 | u | Tornillo 4,2 x 100 - Acero (material) | 30.000 | 0.02 |
| Vidr01 | m2 | Doble acristalamiento 24 mm - transparente (material) | 1.000 | 20.00 |
| MOC-111 | h | Carpintero especialista (mano de obra) | 0.500 | 19.74 |
| MOC-121 | h | Ayudante carpintero (mano de obra) | 0.500 | 18.23 |
| aux3 | % | Medios auxiliares (maquinaria) | 0.000 | 3.00 |

## Recursos

**15370051715** m Marco 72 Synego Puls doble junta - blanco
Marco 72 Synego Puls doble junta de REHAU de color blanco. Secciones Paquete de perfiles marco y hoja: ancho visto reducido de 117 mm a 144 mm Profundidad constructiva: 80 mm Número de cámaras: 7 marco / 6 hoja Hueco máximo de acristalamiento: 51 mm Tipo de junta: doble junta perimetral y junta central (opcional) Perfil de hoja: recto, redondo Datos técnicos Aislamiento térmico: Uf = 0,94 W/m²K Aislamiento acústico: hasta 46 dB (Según UNE-EN ISO 717-1:2013) Permeabilidad al aire: hasta clase 4 (Según UNE-EN 1026/2000) Resistencia al viento: hasta clase C5 (Según UNE-EN 12211/2000) Estanqueidad al agua: hasta clase 9A (Según UNE-EN 1027/2000) Protección antirrobo: hasta clase RC 3 (Según UNE-EN 1627:2011) Ventajas: Hasta Uf = 0,94 W/m²K en las variantes con junta central y doble junta perimetral. Ancho visto reducido de 117 mm Almacenaje racional: un sistema, dos variantes de junta Profundidad del galce 51 mm para alojar un acristalamiento triple Superficie “High Definition Finishing” (HDF): alta calidad, elegancia, con una superficie lisa y de fácil limpieza. Respetuosa con el medio ambiente, porque es reciclable Disponible también como puerta de calle Con certificado para casas pasivas del Passive Haus Institute. Diseño Numerosas posibilidades arquitectónicas gracias a las formas personalizadas; se pueden realizar p. ej. ventanas redondas y triangulares, así como chaflanes y construcciones de barrotillos Numerosas posibilidades de diseño con color mediante folios decorativos, lacado o recubrimientos exteriores de aluminio Las juntas de color gris para los perfiles blancos y negras para los perfiles de color ponen una nota destacada Chaflanes de 20° y radios exteriores de 5 mm, para una estética elegante
