# Marco 72 Synego Puls doble junta - blanco

- Propiedad del archivo: CONSTRUNARIO
- Formato: FIEBDC-3/2012
- Programa: Construnario Versión 3.11
- Fecha de los precios: 23/01/2018
- Divisa: EUR

**15370051715** m Marco 72 Synego Puls doble junta - blanco
Precio: 10.00
Marco 72 Synego Puls doble junta de REHAU de color blanco. Secciones Paquete de perfiles marco y hoja: ancho visto reducido de 117 mm a 144 mm Profundidad constructiva: 80 mm Número de cámaras: 7 marco / 6 hoja Hueco máximo de acristalamiento: 51 mm Tipo de junta: doble junta perimetral y junta central (opcional) Perfil de hoja: recto, redondo Datos técnicos Aislamiento térmico: Uf = 0,94 W/m²K Aislamiento acústico: hasta 46 dB (Según UNE-EN ISO 717-1:2013) Permeabilidad al aire: hasta clase 4 (Según UNE-EN 1026/2000) Resistencia al viento: hasta clase C5 (Según UNE-EN 12211/2000) Estanqueidad al agua: hasta clase 9A (Según UNE-EN 1027/2000) Protección antirrobo: hasta clase RC 3 (Según UNE-EN 1627:2011) Ventajas: Hasta Uf = 0,94 W/m²K en las variantes con junta central y doble junta perimetral. Ancho visto reducido de 117 mm Almacenaje racional: un sistema, dos variantes de junta Profundidad del galce 51 mm para alojar un acristalamiento triple Superficie “High Definition Finishing” (HDF): alta calidad, elegancia, con una superficie lisa y de fácil limpieza. Respetuosa con el medio ambiente, porque es reciclable Disponible también como puerta de calle Con certificado para casas pasivas del Passive Haus Institute. Diseño Numerosas posibilidades arquitectónicas gracias a las formas personalizadas; se pueden realizar p. ej. ventanas redondas y triangulares, así como chaflanes y construcciones de barrotillos Numerosas posibilidades de diseño con color mediante folios decorativos, lacado o recubrimientos exteriores de aluminio Las juntas de color gris para los perfiles blancos y negras para los perfiles de color ponen una nota destacada Chaflanes de 20° y radios exteriores de 5 mm, para una estética elegante
