# Marco 72 Synego Puls doble junta - caoba gofrado

- Propiedad del archivo: CONSTRUNARIO
- Formato: FIEBDC-3/2012
- Programa: Construnario Versión 3.11
- Fecha de los precios: 23/01/2018
- Divisa: EUR

| Código | Ud | Descripción | Precio |
|---|---|---|---|
| 15670051751 | m | Marco 72 Synego Puls doble junta - caoba gofrado | 15.00 |
