# Identificador personal de acceso - de Manusa

- Propiedad del archivo: CONSTRUNARIO
- Formato: FIEBDC-3/2012
- Programa: Construnario Versión 3.51
- Fecha de los precios: 18/02/2015
- Divisa: EUR

**C1102MNS-848** Identificador personal de acceso - de Manusa
Dispositivo inalámbrico portátil que permite que la puerta se abra únicamente a aquellas personas portadoras él.
