# Cerrojo suelo - de Manusa

- Propiedad del archivo: CONSTRUNARIO
- Formato: FIEBDC-3/2012
- Programa: Construnario Versión 3.51
- Fecha de los precios: 18/02/2015
- Divisa: EUR

**C1102MNS-846** Cerrojo suelo - de Manusa
Cerrojo mecánico Manusa empotrado al suelo para bloquear el movimiento de las hojas móviles.
