# Fotocélulas - de Manusa

- Propiedad del archivo: CONSTRUNARIO
- Formato: FIEBDC-3/2012
- Programa: Construnario Versión 3.51
- Fecha de los precios: 18/02/2015
- Divisa: EUR

**C1102MNS-845** Fotocélulas - de Manusa
Elemento de seguridad compuesto por un emisor y un receptor de rayos infrarrojos situados en los laterales de la puerta y supervisado por la propia electrónica de un operador Manusa.
