# Llave exterior - de Manusa

- Propiedad del archivo: CONSTRUNARIO
- Formato: FIEBDC-3/2012
- Programa: Construnario Versión 3.51
- Fecha de los precios: 18/02/2015
- Divisa: EUR

**C1102MNS-844** Llave exterior - de Manusa
Dispositivo de apertura de la puerta que permite desbloquear y abrir la puerta automática desde el exterior, incluso si la puerta está en modo cerrado y en ausencia de corriente.
