# Cerrojo automático - de Manusa

- Propiedad del archivo: CONSTRUNARIO
- Formato: FIEBDC-3/2012
- Programa: Construnario Versión 3.51
- Fecha de los precios: 18/02/2015
- Divisa: EUR

**C1102MNS-842** Cerrojo automático - de Manusa
Cerrojo electromecánico accionado por un motor paso a paso, con dos posiciones abierto/cerrado y funcionamiento biestable. Cuando está accionado bloquea el movimiento de las hojas móviles. En caso de fallo de corriente se puede activar mediante una llave exterior.
