# Vidriopantalla - de Manusa

- Propiedad del archivo: CONSTRUNARIO
- Formato: FIEBDC-3/2012
- Programa: Construnario Versión 3.51
- Fecha de los precios: 18/02/2015
- Divisa: EUR

**C1102MNS-816** Vidriopantalla - de Manusa
Persiana de lamas integrada en las hojas de la puerta. Ofrece la posibilidad de impedir el visionado a través de las hojas en situaciones específicas en que cierta privacidad sea necesaria.
