# Sensor de movimiento Planar - de Manusa

- Propiedad del archivo: CONSTRUNARIO
- Formato: FIEBDC-3/2012
- Programa: Construnario Versión 3.51
- Fecha de los precios: 18/02/2015
- Divisa: EUR

**C1102MNS-821** Sensor de movimiento Planar - de Manusa
Provoca la apertura de la puerta cuando alguien se aproxima a ella
