# Pulsador de codo - de Manusa

- Propiedad del archivo: CONSTRUNARIO
- Formato: FIEBDC-3/2012
- Programa: Construnario Versión 3.51
- Fecha de los precios: 18/02/2015
- Divisa: EUR

**C1102MNS-825** Pulsador de codo - de Manusa
Provoca la apertura de la puerta por accionamiento. Comodidad de accionamiento gracias a su gran tamaño. Disponible también en versión inalámbrica.
