# Sensor de presencia y movimiento - de Manusa

- Propiedad del archivo: CONSTRUNARIO
- Formato: FIEBDC-3/2012
- Programa: Construnario Versión 3.51
- Fecha de los precios: 18/02/2015
- Divisa: EUR

**C1102MNS-823** Sensor de presencia y movimiento - de Manusa
Provoca la apertura de la puerta cuando una persona se aproxima a ella o se encuentra estática en su radio de detección.
