# Display led - de Manusa

- Propiedad del archivo: CONSTRUNARIO
- Formato: FIEBDC-3/2012
- Programa: Construnario Versión 3.51
- Fecha de los precios: 18/02/2015
- Divisa: EUR

**C1102MNS-811** Display led - de Manusa
Display integrado en el cobertor que permite ofrecer información relevante a los usuarios de nuestro establecimiento.
