# Sistema de audio - de Manusa

- Propiedad del archivo: CONSTRUNARIO
- Formato: FIEBDC-3/2012
- Programa: Construnario Versión 3.51
- Fecha de los precios: 18/02/2015
- Divisa: EUR

**C1102MNS-812** Sistema de audio - de Manusa
Sistema integrado en la puerta automática que permite localizar los mensajes y reducir la contaminación acústica del establecimiento.
