# Apertura central con hojas fijas - de Manusa

- Propiedad del archivo: CONSTRUNARIO
- Formato: FIEBDC-3/2012
- Programa: Construnario Versión 3.51
- Fecha de los precios: 02/12/2013
- Divisa: EUR

**T-I30-FMMF** Apertura central con hojas fijas - de Manusa
PARA SOLICITAR PRESUPUESTO ENVIAR EL FORMULARIO SIGUIENTE: #formulariobc3# El formato de la respuesta a este formulario vendrá en PDF y en BC3, preparada para arrastrar y ser insertada en su proyecto directamente. Puerta automática corredera MANUSA modelo VISIO 125 TELESCOPICO, con apertura central, de 2 hojas móviles y 2 hojas fijas laterales, para hueco de medidas: alto…… mm ancho…… mm, con paso libre de…… mm de ancho, compuesta por los siguientes elementos: Operador modelo VISIO 125 TELESCOPICO de MANUSA, formado por: un grupo universal con dos motores trifásicos de corriente alterna alimentado a partir de una red monofásica 230v/50Hz (115V/60Hz en opción); encoder magnético de posición, velocidad y sentido de giro; panel electrónico de control con microprocesador de 16 bits, auto-supervisión de funcionamiento, y sistema de gestión de los motores con tecnología inverter y variación de voltaje y variación de frecuencia independiente (VVVF); transmisión "Direct Drive" mediante acoplo directo del motor a la correa de tracción (sin reductor); arrastre de hojas mediante sistema de brazos cruzados, con dos carros porta-hoja con tres ruedas de gran diámetro cada uno, y un brazo de arrastre por cada hoja móvil; una correa de sincronismo para unir la hoja lenta con la hoja rápida para asegurar una perfecta sincronización de movimiento entre ellas; un sistema de baterías de emergencia para provocar la apertura o cierre de las hojas móviles en caso de fallo del suministro de corriente (configurable por el usuario); un selector de maniobra que permite escoger entre los siguientes modos de operación: automático, abierto, cerrado, solo salida y apertura reducida. Este selector de maniobra está equipado con un display digital que avisa al usuario ante cualquier anomalía, y permite regular los diferentes parámetros de funcionamiento de la puerta. Los siguientes parámetros se pueden configurar de forma independiente: velocidad de apertura entre 0 y 100 cm/s por hoja; velocidad de cierre entre 15 y 40 cm/s; fuerza de cierre entre 40 y 140 N; pausa abierta; cierre temporizado; sensibilidad del radar interior y exterior, longitud de carrera y apertura reducida. Todo ello alojado en un chasis de aluminio extruido de 125 mm de alto y 230 mm de profundidad. Fabricado según normas de aseguramiento de la calidad ISO 9001: 2000. Hojas Isoladas I30 de MANUSA, realizadas en carpinteria de aluminio extruido de 30 mm de espesor, que enmarcan el vidrio en todo su perímetro mediante junta de acristalamiento. Dispone de un perfil de engarce para un mejor aislamiento térmico y acustico del exterior. Admite vidrio Climalit de 18 a 20 mm. Radar Planar, para ordenar la apertura de la puerta al detectar movimiento. Fotocelulas de seguridad situadas en los laterales de la puerta. Guia empotrada al suelo fabricada en aluminio extruido y provista de uno o dos carriles que aseguran el correcto desplazamiento lineal de las hojas. Cerrojo electromecánico automático para bloquear la apertura de la puerta. Llave exterior, que permite la apertura de la puerta desde el exterior mediante llave. Interface MANUSA, que permite comunicar la puerta con elementos de gestión externos.
