# Apertura central sin hojas fijas - de Manusa

- Propiedad del archivo: CONSTRUNARIO
- Formato: FIEBDC-3/2012
- Programa: Construnario Versión 3.51
- Fecha de los precios: 12/03/2018
- Divisa: EUR

**T-A20-4-XMMX** Apertura central sin hojas fijas - de Manusa
PARA SOLICITAR PRESUPUESTO ENVIAR EL FORMULARIO SIGUIENTE: #formulariobc3# El formato de la respuesta a este formulario vendrá en PDF y en BC3, preparada para arrastrar y ser insertada en su proyecto directamente. Puerta automática corredera MANUSA, telescópica de apertura central, 4 hojas móviles, para hueco de medidas: alto…… mm ancho…… mm, con paso libre de…… mm de ancho. Todo el conjunto de la puerta está en cumplimiento con la normativa armonizada EN16005 de seguridad en uso de puertas automáticas peatonales. Compuesta por los siguientes elementos: Operador modelo VISIO 125, certificado según EN60335, formado por: un grupo motor con dos motores trifásicos de corriente alterna alimentado a partir de una red monofásica 230V/50Hz (115V/60Hz en opción); encoder magnético de posición y velocidad; panel electrónico de control de nivel de prestaciones “d” según EN13849 con autosupervisión de funcionamiento y sistema de gestión de los motores con tecnología inverter de variación de voltaje y frecuencia independiente (VVVF); transmisión "Direct Drive" (sin reductor); sistema de baterías de emergencia para permitir la apertura o cierre de la puerta en caso de fallo del suministro de corriente (configurable por el usuario). Todo ello alojado en un chasis de aluminio extruido de 125 mm de alto y 180 mm de profundidad en lacado/anodizado a definir. Fabricado según normas de aseguramiento de la calidad ISO 9001: 2000. Hojas con perfilería de aluminio modelo A20-4 de MANUSA compuestas por: vidrio enmarcado en todo su perímetro por perfil de aluminio de 20 mm de espesor. Lacado/anodizado a definir. Vidrio laminado/templado de 8 ó 10 mm. Selector de maniobra MANUSA, que permite escoger entre los siguientes modos de operación: automático, abierto, cerrado, sólo salida y apertura reducida. Este selector está equipado con un display digital que avisa al usuario ante cualquier anomalía, y está dotado de serie con PIN de bloqueo para proteger el acceso al cambio de modo, según dicta la normativa EN16005 para puertas situadas en salidas de emergencia o vías de evacuación. Sensores MANUSA supervisados, con nivel de prestaciones ”c” (nivel “d” si la puerta se sitúa en salida de emergencia o vía de evacuación) según EN13849, en cumplimiento con la normativa EN16005.
