# Openlinx - de Manusa

- Propiedad del archivo: CONSTRUNARIO
- Formato: FIEBDC-3/2012
- Programa: Construnario Versión 3.51
- Fecha de los precios: 18/02/2015
- Divisa: EUR

**C1102MNS-835** Openlinx - de Manusa
Dispositivo avanzado de comunicaciones para el control de cualquier sistema de puertas automáticas o barreras de acceso Manusa. Permite conectar cualquier puerta automática a cualquier sistema inmótico, sistema de automatización de edificios o bus industrial de comunicaciones, permitiendo el control integrado y remoto de todos sus modos, parámetros de funcionamiento y alarmas dentro de un sistema común con el resto de instalaciones del edificio o infraestructura. Además soporta el sistema Manulink, y permite también controlar una puerta individualmente gracias a su Webserver.
