# Batiente de dos hojas - de Manusa

- Propiedad del archivo: CONSTRUNARIO
- Formato: FIEBDC-3/2012
- Programa: Construnario Versión 3.51
- Fecha de los precios: 09/12/2013
- Divisa: EUR

**S-P50NH-BHXMMX** u Batiente de dos hojas - de Manusa
PARA SOLICITAR PRESUPUESTO ENVIAR EL FORMULARIO SIGUIENTE: #formulariobc3# El formato de la respuesta a este formulario vendrá en PDF y en BC3, preparada para arrastrar y ser insertada en su proyecto directamente. Puerta batiente MANUSA, con apertura central, de 2 hojas móviles, para hueco de medidas: alto…… mm ancho…… mm, con paso libre de…… mm de ancho, compuesta por los siguientes elementos: Operador batiente. Hojas móviles batientes P50 de Manusa, compuestas de un marco perimetral de 50 mm de grosor fabricado en perfil de aluminio extruído, y un interior con núcleo aislante de polisocianurato ( PIR ) de densidad 40Kg/m3 y exterior en laminado decorativo de alta presión de 4 mm (HPL). Las caras exteriores son fáciles de limpiar, y están perfectamente enrasadas con el marco perimetral y la mirilla para evitar la acumulación de polvo y otras partículas. Conexión directa a tierra para descarga de la electricidad estática. Mirilla Cuadrada de 400x400x50 mm (opcional) con doble cristal montados en cámara y serigrafiado perimetral de color negro. Tirador manillón Manusa de superficie con forma tubular en acero inoxidable, para permitir el accionamiento manual de una hoja hérmetica. Marco de embocadura en hueco definitivo (MK40-2), a ambos lados, formado por perfiles verticales y horizontales en aluminio anodizado plata mate, con unión entremarcos en laminado decorativo de alta presión ( HPL ). Pulsador de codo Manusa, para la activación de la apertura de la puerta. Especialmente diseñado para el uso en salas de quirófano y salas blancas. Fotocélulas de seguridad situadas en los laterales de la puerta.
