# Batiente de una hoja - de Manusa

- Propiedad del archivo: CONSTRUNARIO
- Formato: FIEBDC-3/2012
- Programa: Construnario Versión 3.51
- Fecha de los precios: 09/12/2013
- Divisa: EUR

**S-P50NHR-BAMX** u Batiente de una hoja - de Manusa
PARA SOLICITAR PRESUPUESTO ENVIAR EL FORMULARIO SIGUIENTE: #formulariobc3# El formato de la respuesta a este formulario vendrá en PDF y en BC3, preparada para arrastrar y ser insertada en su proyecto directamente. Puerta batiente MANUSA, con apertura lateral de 1 hoja móvil, para hueco de medidas: alto…… mm ancho…… mm, con paso libre de…… mm de ancho, compuesta por los siguientes elementos: Operador batiente. Hoja batiente emplomada P50 de Manusa, compuesta de un marco perimetral de 50 mm de grosor fabricado en perfil de aluminio extruído, y un interior con núcleo aislante de polisocianurato ( PIR ) de densidad 40Kg/m3 y exterior en chapa de acero inoxidable.Inserciones de plomo de 1 mm a ambas caras, para evitar el paso de radiaciones. Las caras exteriores son fáciles de limpiar, y están perfectamente enrasadas con el marco perimetral y la mirilla para evitar la acumulación de polvo y otras partículas. Conexión directa a tierra para descarga de la electricidad estática. Mirilla cuadrada emplomada de 400x400x50 mm (opcional) con doble cristal montados en cámara y serigrafiado perimetral de color negro. Tirador manillón Manusa de superficie con forma tubular en acero inoxidable, para permitir el accionamiento manual de una hoja hérmetica. Marco de embocadura en hueco definitivo (MK40-2), a ambos lados, formado por perfiles verticales y horizontales forrados en acero inoxidable con unión entremarcos en chapa inoxidable. Pulsador de codo Manusa, para la activación de la apertura de la puerta. Especialmente diseñado para el uso en salas de quirófano y salas blancas. Fotocélulas de seguridad situadas en los laterales de la puerta.
