# Giratoria Circlelock - de Manusa

- Propiedad del archivo: CONSTRUNARIO
- Formato: FIEBDC-3/2012
- Programa: Construnario Versión 3.51
- Fecha de los precios: 02/12/2013
- Divisa: EUR

**CL-2** u Giratoria Circlelock - de Manusa
PARA SOLICITAR PRESUPUESTO ENVIAR EL FORMULARIO SIGUIENTE: #formulariobc3# El formato de la respuesta a este formulario vendrá en PDF y en BC3, preparada para arrastrar y ser insertada en su proyecto directamente. CIRCLELOCK Tipo: 1 unidad. Circlelock en aluminio lacado con paredes curvas de cristal de seguridad y dos puertas correderas circulares. Dimensiones: Altura bajo el canopy 2.200 mm, altura del canopy 200 mm, diámetro interior 1.000 mm ó 1500 mm, diámetro exterior 1.077 mm ó 1577 mm, ancho de paso interno 678 mm ó 1031 mm. Hojas de la puerta: Construidas en perfiles de aluminio extruido, entre los que se insertan los crsistales laminares de seguridad P2A. Los montantes finales están provistos de burletes de seguridad de goma. Techo interior: Doble plancha de acero inoxidable con un centro aislante, espesor total de 18 mm. El techo es bloqueable y está provisto de un sensor de suspensión. Canopy: Construido con un perfil curvo de aluminio extrusionado. Cubierta del canopy: Cubierta contra el polvo de 13 mm de un sólido sintético. La cubierta se fija desde el interior. Paredes curvas: Construidas con cristales laminados transparentes de seguridad P2A. Guía del suelo: Debido al diseño especial de la Circlelock, la guía de suelo en aluminio anodizado negro sólo necesita una profundidad de suelo de unos 42 mm (45 incluyendo el espacio de ajuste) y no necesita mantenimiento. Se proporciona una guía de suelo falsa, que debe montarse en el suelo, a nivel con unos 2 mm de juego antes de poder empezar la instalación de la puerta. Activación: En el interior y el exterior activación mediante lectores de tarjeta, proporcionados y montados por terceros. En ambos lados se puede situar un LED de color para indicar la autorización de paso. Bloqueo: Puerta interior (lado seguro): El sistema de bloqueo está normalmente bloqueado, y en caso de caída de tensión la puerta quedará completamente desbloqueada (después de agotar la energía de la batería). En ese caso, la Circlelock puede usarse manualmente. Puerta exterior (lado inseguro): El sistema de bloqueo está normalmente desbloqueado, y en caso de caída de tensión la puerta quedará completamente desbloqueada (después de agotar la energía de la batería). En ese caso, la Circlelock puede usarse manualmente. Seguridad: Un sensor de peso, que afecta a todo el suelo, bloqueará la Circlelock si se excede el peso predeterminado (ajustable) como máximo. Principio de funcionamiento: Después de autorizar, una de las dos puertas correderas se abrirá y permitirá el acceso al interior de la Circlelock de una persona. Después de advertir su presencia y si no se activa ninguna alarma, la primera puerta se cerrará y bloqueará y la segunda se abrirá automáticamente. Cuando la persona haya salido de la Circlelock, la segunda puerta se cerrará y bloqueará de nuevo. La Circlelock ahora se encuentra en posición de reposo y lista para iniciar otro ciclo. Situación de alarma: Un ciclo será interrumpido cuando: · la alfombra de contacto eléctrico y/o el sensor de peso se activen, la primera puerta permanecerá abierta. · Una persona no autorizada entre en el Circlelock cuando la segunda puerta esté aún abierta antes de que el usuario previo haya salido; la segunda puerta permanecerá abierta. · Una persona active el sensor de suspensión tratando de evitar el sensor de peso o la alfombra de contacto ( suspendiéndose del techo interior). · · Alarma: · Una alarma combinada (acústica y óptica) actúa cuando: · Se activa una de las situaciones de alarma anteriores. · El tiempo predefinido es excedido. · Se fuerza una de las dos puertas correderas. · · Electrónica: · La Circlelock se controla mediante un PLC programable, que coordina varias señales, las fotocélulas de seguridad y las funciones de la puerta. El curso del proceso puede seguirse mediante unos LEDs situados en el PLC. La posibilidad de introducir ajustes y/o adiciones está completamente habilitada. Los programas se guardan en el EEPROM por lo que no se necesita ninguna batería para mantener los ajustes. El control, el motor y el SAI se encuentran en el canopy de 200 mm. · · · · Motor: · Este motor ha sido especialmente diseñado para la Circlelock y tiene las siguientes características: · Bloqueo integrado. · Velocidad ajustable. · Fuerza baja ajustable, la hoja de la puerta puede detenerse con la mano. Seguridad: Los dos montantes finales de las puertas correderas están provistos de burletes de seguridad de goma (SRD). Después de la activación de dichos sensores en una de las hojas, esa hoja en particular se detendrá y se abrirá inmediatamente. En la circlelock se monta un pulsador de emergencia con un LED rojo. La activación de este pulsador abrirá la puerta previamente abierta. Batería: La Circlelock viene provista con una batería secundaria independiente. En caso de caída de tensión esta batería mantendrá la Circlelock operativa por lo menos durante 30 minutos (según un uso medio de la Circlelock). Después de este período la Circlelock hará una última función; en modo bloqueado la puerta quedará cerrada y bloqueada y en modo desbloqueado la puerta quedará lista para su uso manual, es decir, abierta y desbloqueada. Cuando se activa el SAI, se producirá una señal acústica.
