# Apertura lateral derecha con hoja fija - de Manusa

- Propiedad del archivo: CONSTRUNARIO
- Formato: FIEBDC-3/2012
- Programa: Construnario Versión 3.51
- Fecha de los precios: 02/12/2013
- Divisa: EUR

**CC-D20-MF** Apertura lateral derecha con hoja fija - de Manusa
PARA SOLICITAR PRESUPUESTO ENVIAR EL FORMULARIO SIGUIENTE: #formulariobc3# El formato de la respuesta a este formulario vendrá en PDF y en BC3, preparada para arrastrar y ser insertada en su proyecto directamente. Puerta automática corredera CURVA MANUSA, con paredes curvas de cristal laminado transparente con apertura ……… lateral, de ……1 hoja móvil que se desplazan por el interior ( cóncava ) de las paredes curvas. Medidas: ancho de hueco…… mm, radio……mm , ángulo……º grados, altura libre de paso …… mm, y con paso libre de…… mm de ancho. Operador modelo BRAVO CURVO de MANUSA, formado por: un grupo universal con dos motores trifásicos de corriente alterna alimentado a partir de una red monofásica 230v/50Hz (115V/60Hz en opción); encoder magnético de posición, velocidad y sentido de giro; panel electrónico de control con microprocesador de 16 bits, auto-supervisión de funcionamiento, y sistema de gestión de los motores con tecnología inverter y variación de voltaje y variación de frecuencia independiente (VVVF); transmisión "Direct Drive" mediante acoplo directo del motor a la correa de tracción (sin reductor);arrastre de hojas mediante dos carros porta-hoja con tres ruedas de gran diámetro cada uno, y un brazo de arrastre por cada hoja móvil; un sistema de baterías de emergencia para provocar la apertura o cierre de las hojas móviles en caso de fallo del suministro de corriente (configurable por el usuario); un selector de maniobra que permite escoger entre los siguientes modos de operación: automático, abierto, cerrado, solo salida y apertura reducida. Este selector de maniobra está equipado con un display digital que avisa al usuario ante cualquier anomalía, y permite regular los diferentes parámetros de funcionamiento de la puerta. Los siguientes parámetros se pueden configurar de forma independiente: velocidad de apertura entre 0 y 100 cm/s por hoja; velocidad de cierre entre 15 y 40 cm/s; fuerza de cierre entre 40 y 150 N; pausa abierta; cierre temporizado; sensibilidad del radar interior y exterior, longitud de carrera y apertura reducida. Todo ello alojado en un chasis curvado cóncavo de aluminio extruido de 160 mm de alto y 180 mm de profundidad. Fabricado según normas de aseguramiento de la calidad ISO 9001: 2000. Hojas Desnudas D20 de MANUSA, compuestas por un plinto encolable superior y otro inferior de 75 mm de altura x 20 mm de espesor. Admite vidrio curvo laminado 10 (5+5) transparente. Incluye perfil de encuentro a pared para un correcto ajuste de la hoja. Falso techo interior en segmentos, en mismo acabado que la puerta y, con focos halógenos incluidos. Techo superior en mismo acabado que la puerta, con estructura fijación interior y preparado para intemperie. Sensor Infrarrojo MANUSA que ordena la apertura de la puerta al detectar movimiento y/o presencia dentro de su área de detección. Cerrojo electromecánico automático para bloquear la apertura de la puerta. Llave exterior, que permite la apertura de la puerta desde el exterior mediante llave. Interface MANUSA, que permite comunicar la puerta con elementos de gestión externos.
