# Giratoria Crystal Tourniket 3-4 hojas - de Manusa

- Propiedad del archivo: CONSTRUNARIO
- Formato: FIEBDC-3/2012
- Programa: Construnario Versión 3.51
- Fecha de los precios: 02/12/2013
- Divisa: EUR

**CT-3_4-CRI** u Giratoria Crystal Tourniket 3-4 hojas - de Manusa
PARA SOLICITAR PRESUPUESTO ENVIAR EL FORMULARIO SIGUIENTE: #formulariobc3# El formato de la respuesta a este formulario vendrá en PDF y en BC3, preparada para arrastrar y ser insertada en su proyecto directamente. CRYSTAL TOURNIKET Tipo: Unidad TG. Crystal Tourniket completamente de cristal con .... (3/4) hojas .... (rígidas/antipánico). Dimensiones: Altura bajo el canopy .... mm, altura del canopy 18 mm, diámetro interior .... mm Hojas de la puerta: Construidas con paneles transparentes, planos y templados de 12 mm, sujetados mediante los pivotes superior e inferior .... (no hay perfil central) y su eje central. Los paneles de cristal se proporcionan con unos pequeños perfiles perimetrales en acero inoxidable para sujetar el crin natural. Techo interior: Techo interior completamente de cristal transparente en dos paneles de cristal laminado de espesor 18 mm, construido con una capa superior templada y una capa inferior parcialmente templado. El techo se sitúa sobre las paredes curvadas y unido mediante pinzas de unión. Paredes curvas: Construidas con 4 cristales laminados, curvos y transparentes de 17 mm, que se empotran en el suelo acabado y sujetados mediante el aro de fijación. Los cantos verticales del cristal se cubren con pequeños perfiles de acero inoxidable. Acabado superficial: .... Forrado de acero inoxidable; AISI 304, grano esmerilado 240 Si .... Forrado de acero inoxidable; AISI 304, acabado espejo nº 8 Aro de fijación: Un aro de fijación (altura total de 29 mm) construido con un perfil de acero inoxidable (25x25x2mm) en el radio de la Tourniket. El aro de fijación debe ser instalado por terceros antes de que se inicie la instalación de la Tourniket. Suelo: El suelo en la situación de la puerta debe estar a nivel con una tolerancia no superior a 2 mm. Opciones incluidas: .... Tirador de la puerta: .... barras .... (verticales/horizontales) de acero inoxidable de 30 mm de diámetro, montados en .... (toda la altura/todo el ancho) de la puerta. Antipánico: Las hojas están provistas de unidades de bloqueo electromecánicos, que resisten al menos 7 Beaufort en un diámetro interno máximo de 3000 mm. Las hojas pueden abatirse de forma manual en ambas direcciones e independientemente la una de la otra. Las hojas antipánico siempre tienen un perfil central. .... Bloqueo: Mediante .... (una/dos) cerradura/s mecánicas en las hojas, bloqueable mediante un “Euro-cilynder” y separadas con asas en T. .... Bloqueo: Mediante puerta curva corredera nocturna manual que se desliza por delante de las paredes curvas y bloqueable mediante un “Euro-cylinder”. La construcción es similar a la de las paredes curvas aquí y ahora, provistas de cristal laminado transparente de 9 mm. Se necesita un espacio adicional por encima del canopy de cristal de 150 mm. .... Tourlock TL360: Unidad electromecánica enlazada directamente al eje central de las hojas, capaz de bloquear las hojas en cualquier posición. La aplicación de esta unidad se encuentra en edificios en los que se necesita cierto control de entrada y salida durante las 24 horas. Por favor advierta que esta unidad no ofrece un bloqueo nocturno, ya que en caso de caída de tensión la puerta se desbloquea permitiendo un libre acceso. .... Motor de posicionado: La unidad especial de posicionamiento es instalada empotrada en el suelo. Este motor hace girar las hojas a una de sus posiciones de descanso y también garantiza una velocidad de rotación mediante un control de velocidad. Debido al diseño especial del motor se garantiza una operación manual apropiada. La caja de control debe ser situado en o debajo del suelo. .... Motor: Un motor asíncrono trifásico electromecánico especialmente diseñado para la Tourniket, con variador de frecuencia y PLC. En caso de caída de tensión, las hojas pueden moverse manualmente. Las dos cajas de control separadas deben situarse a menos de 25 metros de la puerta. .... El motor se aloja en el forjado cuyo hueco necesario es 650x650x280 mm. .... El motor se aloja bajo el forjado, adosado al techo del piso inferior. .... Activación: .... El motor se activa mediante detectores pasivos de movimiento por infrarrojos, montados externos a la puerta. Después de activarse, las hojas empiezan a girar durante 5 segundos hasta alcanzar la velocidad normal y más tarde reducirán la velocidad hasta alcanzar la posición de descanso (si no se reactiva entretanto). .... El motor se activa mediante una leve presión en las hojas (push&go). Después de activarse las hojas empiezan a girar durante 5 segundos hasta alcanzar la velocidad normal y más tarde reducirán la velocidad hasta alcanzar la posición de descanso (si no se reactiva entretanto). .... Panel de control: Un panel de control estándar con pulsadores ON/OFF, un pulsador de emergencia con reseteo manual y un monitor, adaptado en el perfil interior del extremo de las paredes curvas. .... Panel de control externo: Un panel de control estándar con pulsadores ON/OFF, un pulsador de emergencia con reseteo manual y un monitor, se provee aparte para situar en mostrador de recepción o en la sala de contadores. .... Seguridad: Tras la activación de uno de los sensores siguientes, las hojas se detendrán inmediatamente: Burlete de seguridad (SRB): Los perfiles verticales de los pasos libres están provistos con burletes de goma. En la parte de entrada de las hojas son de ejecución activa. .... Perfil inferior y seguridad de tacón (SRD): Los perfiles inferiores (estándar) de las hojas están provistos de burletes con sopladores de ejecución activa. Botón de emergencia: Un botón de emergencia con reseteo manual se monta en el perfil final de la Tourniket ( en el lado de entrada, dentro del edificio). .... Botón de posicionado de las hojas: Cada hoja se monitoriza con un pulsador. Después de forzar una hoja fuera de su posición de descanso, la Tourniket no puede empezar a girar automáticamente. .... Pulsadores para minusválidos: Los pulsadores para minusválidos se montan en los perfiles finales (lado de entrada y salida) de la Tourniket. Después de su activación las hojas girarán durante aproximadamente 25 segundos a velocidad lenta (la velocidad es ajustable). .... Control de velocidad: Una unidad mecánica para las Tourniket manuales, que previene que las hojas superen la velocidad de doce vueltas por minuto. .... Perfiles de unión a fachada: 3 perfiles de unión a fachada, dos verticales y uno horizontal, en forma de doble T, de acero inoxidable, donde encastrar los vidrios laterales y superior adyacentes a la puerta giratoria.
