# Giratoria Tourniket 2 hojas aluminio - de Manusa

- Propiedad del archivo: CONSTRUNARIO
- Formato: FIEBDC-3/2012
- Programa: Construnario Versión 3.51
- Fecha de los precios: 02/12/2013
- Divisa: EUR

**TK-2-AL** u Giratoria Tourniket 2 hojas aluminio - de Manusa
PARA SOLICITAR PRESUPUESTO ENVIAR EL FORMULARIO SIGUIENTE: #formulariobc3# El formato de la respuesta a este formulario vendrá en PDF y en BC3, preparada para arrastrar y ser insertada en su proyecto directamente. TOURNIKET 2 hojas de Aluminio Tipo: Unidad TQ. Tourniket en aluminio de 2 hojas .... (rígidas/abatibles). Dimensiones: Altura bajo el canopy .... mm, altura del canopy .... mm, diámetro interior .... mm Una Tourniket de 2 hojas con diámetro desde 2.800 mm cumple con las demandas del símbolo de acceso internacional, lo que significa que se adecúa a personas minusválidas. Hojas de la puerta: Construidas en perfiles de aluminio extruido, provistas de gomas reemplazables en todo su perímetro y proporcionadas con cristales laminados planos transparentes de 8,76 mm. de grosor. Al final de las hojas se encuentran paneles curvados. En combinación con una cerradura mecánica (opcional) estos paneles curvados poseen una cerradura nocturna. Techo interior: 12 segmentos iguales de aluminio provistos de una fina lámina especial para reducir la sonoridad Mantenimiento: El techo interior está provisto de una trampilla de inspección integrada en el diseño de la puerta. Canopy: Construido con un perfil curvo de aluminio extruido. Cubierta del canopy: .... Cubierta contra el polvo en madera laminada de 9 mm .... Mitad interior en madera laminada de 9 mm, mitad exterior preparada con tela asfáltica. .... Mitad interior en plancha de aluminio, mitad exterior preparada con tela asfáltica .... Mitad interior madera laminada de 9 mm, mitad exterior equipada con tela asfáltica y recubrimiento superior de aluminio .... Mitad interior en planchas de aluminio, mitad exterior equipada con tela asfáltica y recubrimiento superior de aluminio .... Cubierta contra el polvo de planchas de aluminio. Paredes curvas: .... Construidas con planchas curvadas de aluminio en paneles sándwich sólidos. .... Construidas con montantes de aluminio extruido, entre los cuales se sitúan los paneles de cristal curvado. Los paneles consisten en cristal transparente curvado y laminado de un espesor de 8,76 mm y rieles inferiores de aluminio extruido. Acabado superficial: .... Lacado con un baño de polvo de poliéster en .... RAL especificado con posterioridad, según el estándar, con nivel de brillo del 70% .... Anodizado natural plata. .... Anodizado en color Motor: Un motor asíncrono trifásico electromecánico especialmente diseñado para la Tourniket, con variador de frecuencia y PLC. En caso de caída de tensión, las hojas pueden moverse manualmente. Alimentación: 200-240 VAC, 50/60Hz, 0.25kW, fusible 16 A Lento Activación: El motor se activa mediante detectores pasivos de movimiento por infrarrojos, montados en el canopy. Después de activarse, las hojas empiezan a girar hasta alcanzar la velocidad normal y más tarde reducirán la velocidad hasta alcanzar la posición de descanso (si no se reactiva entretanto). Control: La Tourniket se controla con un microprocesador programable, que coordina las señales, seguridades y funciones de la puerta. La faja de control se encuentra en el canopy. La unidad de PLC incluye indicadores de LED. El programa se encuentra, por si hay una caída de tensión, también en el EEPROM. Es posible realizar ajustes y/o cambios. .... Panel de control: Un panel de control estándar con pulsadores ON/OFF, un pulsador de emergencia con reseteo manual, adaptado en el perfil interior del extremo de las paredes curvas. Seguridad: Tras la activación de uno de los sensores siguientes, ambas hojas se detendrán inmediatamente: Burlete de seguridad (SRB): Los burletes de seguridad están provistos de forma estándar, los dos en la parte de entrada de las hojas son de ejecución activa. Perfil inferior y seguridad de tacón (SRD): Los perfiles inferiores (estándar) de las hojas están provistos de burletes de ejecución activa. Seguridad de las partes curvas giratorias (SRT): Los cuatro perfiles finales de los paneles curvos están provistos con burletes de seguridad, dos de ejecución activa, dos de ejecución pasiva. @Sensor del carril superior (TRS): Un detector por infrarrojos montados en la parte superior en cada una de las hojas, detectan la presencia de una persona que se encuentra demasiado cerca de las hojas. Después de la activación de un TRS en una conjunto de hojas, éste se detendrá inmediatamente. Fotocélula de Seguridad para los extremos del paso libre (EBS): Fotocélulas montadas encaradas con los SRB en los extremos de las paredes curvas y protege el área entre los SRT activos de los perfiles de acabado de las paredes curvas y la hoja móvil que se aproxima. Botón de emergencia: Un botón de emergencia con reseteo manual se monta en el perfil final de la Tourniket (en el lado de entrada, dentro del edificio). Suelo: El suelo en la situación de la puerta debe estar a nivel con una tolerancia no superior a 2 mm. Opciones incluidas: .... Abatible: Las hojas vienen provistas con una unidad de bloqueo electromecánica que se encuentra activa en caso de que la puerta esté operativa. En caso de caída de tensión o cuando se presiona el botón de emergencia, la unidad de bloqueo libera una hoja y una hoja puede ser abatida. El canopy mínimo es de 300 mm. .... Bloqueo: Mediante una cerradura mecánica en la parte curva de una de las hojas, bloqueable mediante un bombín y con asas en T separadas. .... Indicador: Un indicador de bloqueo de la cerradura mecánica, empotrado en el panel de control. .... Tourlock TL360: Unidad electromecánica enlazada directamente al eje central de las hojas, capaz de bloquear las hojas en cualquier posición. La aplicación de esta unidad se encuentra en edificios en los que se necesita cierto control de entrada y salida durante las 24 horas. Por favor advierta que esta unidad no ofrece un bloqueo nocturno, ya que en caso de caída de tensión la puerta se desbloquea permitiendo un libre acceso. .... Panel de control externo: Un panel de control estándar con pulsadores ON/OFF, un pulsador de emergencia con reseteo manual, se provee aparte para situar en mostrador o recepción. .... Pulsador de emergencia adicional: Un botón de emergencia con reseteo manual se monta en el perfil final de la Tourniket (en el lado de entrada, fuera del edificio). Pulsadores para minusválidos: .... Los pulsadores para minusválidos se montan en los perfiles finales (lado de entrada y salida) de la Tourniket. Después de su activación las hojas girarán durante aproximadamente 25 segundos a velocidad lenta (la velocidad es ajustable). .... Iluminación: Halógenos: 4 luces empotradas en el techo interior (20 W). La iluminación está enlazada y controlada por la instalación eléctrica del edificio. .... Aro de fijación: Un aro de fijación (altura total de 29 mm) construido con un perfil de acero inoxidable (25x25x2mm) en el radio de la Tourniket. El aro de fijación debe ser instalado por terceros antes de que se inicie la instalación de la Tourniket.
