# Giratoria Tourniket 2 hojas acero inoxidable - de Manusa

- Propiedad del archivo: CONSTRUNARIO
- Formato: FIEBDC-3/2012
- Programa: Construnario Versión 3.51
- Fecha de los precios: 02/12/2013
- Divisa: EUR

**TK-2-INOX** u Giratoria Tourniket 2 hojas acero inoxidable - de Manusa
PARA SOLICITAR PRESUPUESTO ENVIAR EL FORMULARIO SIGUIENTE: #formulariobc3# El formato de la respuesta a este formulario vendrá en PDF y en BC3, preparada para arrastrar y ser insertada en su proyecto directamente. TOURNIKET de 2 hojas de Acero Inoxidable Tipo: Unidad TQ. Tourniket en acero inoxidable de 2 hojas .... (rígidas/abatibles). Dimensiones: Altura bajo el canopy .... mm, altura del canopy .... mm, diámetro interior .... mm Una Tourniket de 2 hojas con diámetro desde 2800 mm cumple con las demandas del símbolo de acceso internacional, lo que significa que se adecúa a personas discapacitadas. Hojas de la puerta: Construidas en perfiles de aluminio extruido forradas con planchas de acero inoxidable, provistas de gomas reemplazables en todo su perímetro y proporcionadas con cristales laminados planos transparentes de 8,76 mm de grosor. Al final de las hojas se encuentran paneles curvados. En combinación con una cerradura mecánica (opcional) estos paneles curvados proveen una cerradura nocturna. Techo interior: 12 segmentos iguales de plancha de acero inoxidable, construidas mediante el plegado de planchas de aluminio provistas de una fina lámina especial para reducir la sonoridad Mantenimiento: El techo interior está provisto de una trampilla de inspección integrada en el diseño de la puerta. Canopy: Construido con un perfil curvo de aluminio extruido forrado con una plancha de acero inoxidable. Cubierta del canopy: .... Cubierta contra el polvo en madera laminada de 9 mm .... Mitad interior en plancha de acero inoxidable, mitad exterior equipada con tela asfáltica .... Mitad interior madera laminada de 9 mm, mitad exterior equipada con tela asfáltica y recubrimiento superior acero inoxidable .... Mitad interior en planchas de acero inoxidable, mitad exterior equipada con tela asfáltica y recubrimiento superior de acero inoxidable .... Cubierta contra el polvo de planchas de acero inoxidable Paredes curvas: .... Construidas con planchas curvadas de acero inoxidable en paneles sándwich sólidos. .... Construidas con montantes de aluminio extruido y revestidos con acero inoxidable, entre los cuales se sitúan los paneles de cristal curvado. Los paneles consisten en cristal transparente curvado y laminado de un espesor de 8,76 mm y rieles inferiores de aluminio extruido. Acabado superficial: .... Forrado de acero inoxidable; esmerilado grano 240 Si AISI 304 .... Forrado de acero inoxidable; pulido AISI 304, acabado espejo nº 8 Motor: Un motor asíncrono trifásico electromecánico especialmente diseñado para la Tourniket, con variador de frecuencia y PLC. En caso de caída de tensión, las hojas pueden moverse manualmente. Alimentación: 200-240 VAC, 50/60Hz, 0.25kW máx, fusible 16 A Lenta Activación: El motor se activa mediante detectores pasivos de movimiento por infrarrojos, montados en el canopy. Después de activarse, las hojas empiezan a girar hasta alcanzar la velocidad normal y más tarde reducirán la velocidad hasta alcanzar la posición de descanso (si no se reactiva entretanto). Control: La Tourniket se controla con un microprocesador programable, que coordina las señales, seguridades y funciones de la puerta. La caja de control se encuentra en el canopy. La unidad de PLC incluye indicadores de LED. El programa se encuentra, por si hay una caída de tensión, también en el Eeprom. Es posible realizar ajustes y/o cambios. Panel de control: Un panel de control estándar con pulsadores ON/OFF, un pulsador de emergencia con reseteo manual, adaptado en el perfil interior del extremo de las paredes curvas. Seguridad: Tras la activación de uno de los sensores siguientes, ambas hojas se detendrán inmediatamente: Burlete de seguridad (SRB): Los burletes verticales estándar en la parte de entrada de las hojas son de ejecución activa. Burlete horizontal de seguridad de tacón (SRD): Los perfiles inferiores de las hojas están provistos con burletes de ejecución activa. Seguridad de las partes curvas giratorias (SRT): Los cuatro perfiles finales de los paneles curvos están provistos con burletes de seguridad, dos de ejecución activa, dos de ejecución pasiva. .... Sensor del carril superior (TRS): Un detector por infrarrojos montado en la parte superior de cada una de las hojas, detectan la presencia de una persona que se encuentra demasiado cerca de las hojas. Después de la activación de un TRS en una conjunto de hojas, éste se detendrá inmediatamente. .... Fotocélula de Seguridad para los extremos del paso libre (EBS): Fotocélulas montadas encaradas con los SRB en los extremos de las paredes curvas y protege el área entre los SRB activos de los SRT de las paredes curvas y la hoja móvil que se aproxima. Botón de emergencia: Un botón de emergencia con reseteo manual se monta en el perfil final de la Tourniket (en el lado de entrada, dentro del edificio). Suelo: El suelo en la situación de la puerta debe estar a nivel con una tolerancia no superior a 2 mm Opciones incluidas: .... Abatible: Las hojas vienen provistas con una unidad de bloqueo electromecánica que se encuentra activa en caso de que la puerta esté operativa. En caso de caída de tensión o cuando se presiona el botón de emergencia, la unidad de bloqueo libera una hoja y una hoja puede ser abatida. El canopy mínimo es de 300mm. .... Bloqueo: Mediante una cerradura mecánica en la parte curva de una de las hojas, bloqueable mediante un bombín y con asas en T separadas. .... Indicador: .... Un indicador de bloqueo de la cerradura mecánica, situado en el panel de control. .... Tourlock TL360: Unidad electromecánica enlazada directamente al eje central de las hojas, capaz de bloquear las hojas en cualquier posición. La aplicación de esta unidad se encuentra en edificios en los que se necesita cierto control de entrada y salida durante las 24 horas. Por favor advierta que esta unidad no ofrece un bloqueo nocturno hasta que no se desbloquea en caso de caída de tensión. .... Panel de control externo: Un panel de control estándar con pulsadores ON/OFF, un pulsador de emergencia adicional con reseteo manual, se provee aparte para situar en mostrador de recepción. .... Pulsador de emergencia extra: Un botón de emergencia con reseteo manual se monta en el perfil final de la Tourniket (en el lado de entrada, fuera del edificio). .... Pulsadores para minusválidos: Los pulsadores para minusválidos se montan en los perfiles finales (lado de entrada y salida) de la Tourniket. Después de su activación las hojas girarán durante aproximadamente 25 segundos a velocidad lenta ( la velocidad es ajustable). .... Iluminación: Halógenos: 4 luces en el plafón interior del techo (20 W). La iluminación es enlazada y controlada por la instalación eléctrica existente del edificio. .... Aro de fijación: Un aro de fijación (altura total de 29 mm) construida con un perfil de acero inoxidable (25x25x2mm) en el radio de la Tourniket. El aro de fijación debe ser instalada por terceros antes de que se inicie la instalación de la Tourniket.
