# Giratoria Tournex 3-4 hojas - de Manusa

- Propiedad del archivo: CONSTRUNARIO
- Formato: FIEBDC-3/2012
- Programa: Construnario Versión 3.51
- Fecha de los precios: 02/12/2013
- Divisa: EUR

**TN-3_4-AL** u Giratoria Tournex 3-4 hojas - de Manusa
PARA SOLICITAR PRESUPUESTO ENVIAR EL FORMULARIO SIGUIENTE: #formulariobc3# El formato de la respuesta a este formulario vendrá en PDF y en BC3, preparada para arrastrar y ser insertada en su proyecto directamente. TOURNEX Tipo: Unidad TX. Tournex en aluminio de .... (3/4) hojas antipánico y un escaparate .... (curvo/plano central). Perfiles: Perfiles de aluminio extruido. Las alturas de los perfiles son idénticas, el raíl inferior de las paredes curvas, las hojas y las vitrinas son de 100mm. El cristal de los paneles curvos, las hojas y el escaparate se proporcionan con gomas. Estos perfiles son planos (sin entrantes). Estos perfiles se proporcionan con una extrusión especial, con hendiduras en las que se insertan las pletinas descritas con anterioridad (diferente color o material), ofreciendo un color/material único. Dimensiones: Altura bajo el canopy .... mm, altura del canopy .... mm, diámetro interior .... mm Hojas de la puerta: Construidas en perfiles de aluminio extruido, provistas de gomas reemplazables en todo su perímetro y proporcionadas con .... cristales templados planos transparentes de 6mm de grosor .... cristales laminados planos transparentes de 8,76mm de grosor Escaparate: Hecho de un marco de acero, y forrado con perfiles de aluminio. El escaparate se proporciona con cristal, .... (plano/curvo) y transparente de ..... (8,76mm/6mm) de espesor. Uno de los paneles de cristal tiene bisagras bloqueables. Antipánico: Una unidad de posicionamiento con un sistema de bloqueo. Los pivotes de la puerta secundaria se proporcionan con cierres electromagnéticos, con una fuerza aproximada de 1200Nm. Se activan de forma estándar, y se rearman con un botón situado en el panel de control (opcional), en caso de caída de tensión la puerta queda normalmente desbloqueada, el uso del botón de emergencia o una señal de alarma contra incendios. Cuando la unidad de posicionamiento es desactivada las hojas de la puerta pueden batirse. Canopy: Construido con un perfil curvo de aluminio extruido forrado con una plancha de .... (aluminio/acero inoxidable). Cubierta del canopy: .... Cubierta contra el polvo en madera laminada de 9 mm .... Mitad interior en madera laminada de 9 mm, mitad exterior preparada con tela asfáltica y recubrimiento superior de aluminio. .... Mitad interior en aluminio, mitad exterior preparada con tela asfáltica y recubrimiento superior de aluminio .... Cubierta contra el polvo de aluminio, interior y exterior. Paredes curvas: .... Construidas con planchas curvadas de aluminio en paneles sandwich sólidos. .... Construido con pilares de aluminio extruido, entre los cuales se sitúan los paneles de cristal curvado. Los paneles consisten en cristal transparente curvado y laminado de un espesor de 8,76 mm y rieles inferiores de aluminio extruido. Acabado superficial: Perfiles: .... Esmaltado con un sencillo componente en polvo de poliéster en RAL .... especificado posteriormente, según los estándar. La espesor mínimo de la capa es de 60 micras con un nivel de brillo del 70%. .... Anodizado natural plata .... Anodizado en color Pletinas: .... Esmaltado con un sencillo componente en polvo de poliéster en RAL .... especificado posteriormente, según los estándar. La espesor mínimo de la capa es de 60 micras con un nivel de brillo del 70%. .... Anodizado natural plata .... Anodizado en color .... Acero inoxidable, AISI 304, grano 240Si .... Acero inoxidable, AISI 316 Boon-O-Matic: Motor especialmente diseñado para la Tournex, con las características siguientes. · La fuerza (par) es ajustable. La puerta puede detenerse con las manos. · El número de revoluciones por minuto es, independiente de la fuerza (par), ajustable y controlada por el variador de frecuencia. · Extremadamente silencioso, y muy fiable. · En caso de caída de tensión, la Tournex puede usarse como una puerta manual. · Bajo consumo de energía: 0.25 Kw Activación: El motor se activa mediante detectores pasivos de movimiento por infrarrojos, montados en el alféizar del canopy. Después de activarse, las hojas empiezan a girar durante 5 segundos hasta alcanzar la velocidad normal y más tarde reducirán la velocidad hasta alcanzar la posición de descanso (si no se reactiva entretanto). .... Tourlock TL360: Unidad electromecánica enlazada directamente al eje central de las hojas, capaz de bloquear las hojas en cualquier posición. La aplicación de esta unidad se encuentra en edificios en los que se necesita cierto control de entrada y salida durante las 24 horas. Por favor advierta que esta unidad no ofrece un bloqueo nocturno, ya que en caso de caída de tensión la puerta se desbloquea permitiendo un libre acceso. Control de la velocidad: En caso de sobrepasarse la velocidad (ajustable) máxima admitida, el control electrónico reducirá la velocidad de las hojas de manera silenciosa y flexible. Control: La Tournex se controla con un microprocesador programable, que coordina las señales, seguridades y funciones de la puerta. La faja de control se encuentra en el canopy. La unidad de PLC incluye LEDS indicadores. El programa se encuentra, por si hay una caída de tensión, también en el EEPROM. Es posible realizar ajustes y/o cambios. Panel de control: Un panel de control estándar con llave ON/OFF, un pulsador con indicador de velocidad, un pulsador con indicador para el bloqueo de la puerta (opcional) y un indicador del elemento de seguridad activo, montado en el perfil final interior del panel curvo. Señal luminosa: Los indicadores mencionados en el punto anterior en el panel de control indican, por número de parpadeos, qué sensor de seguridad se encuentra activo. Los parpadeos con pausas son: 1x: seguridad del perfil final (SRB) 2x: pulsador de emergencia 3x: Sensor de perfil final Boon 4x:indicador del cierre 5x:seguridad de giro (ver panel secundario) Indicador: Un panel de control secundario montado en el perfil superior del escaparate, e indica cual de las siguientes seguridades está activa: · Hojas fuera de posición · Seguridad de la guía de las hojas activada (SRD) · Sensor del raíl superior activado · Sensor posterior del perfil frontal (FSS) activada Seguridad: Tras la activación de uno de los sensores siguientes, ambas hojas se detendrán inmediatamente: Perfil inferior y seguridad de tacón (SRD): Los perfiles inferiores (estándar) de las hojas están provistos de burletes con sopladores de ejecución activa. Sensor del carril superior (TRS): Un detector por infrarrojos montado en la parte superior de las hojas, detectan la presencia de una persona que se encuentra demasiado cerca de las hojas. Después de la activación de un TRS en una conjunto de hojas, éste se detendrá inmediatamente. Sensor del perfil frontal inferior (FSS): los perfiles finales ( parte exterior) de las hojas tienen un sensor por infrarrojos que detecta la presencia enfrente del perfil inferior. En caso de activación del TRS o del FSS la Tournex se detendrá inmediatamente. Si la señal se mantiene, las hojas continuarán a velocidad lenta. Tan pronto como la señal se haya detenido, la puerta continuará a velocidad normal. Botón de emergencia: Un botón de emergencia con reseteo manual se monta en el perfil final de la Tournex ( en el lado de entrada, dentro del edificio). .... Botón de posicionado de las hojas: Cada hoja se monitoriza con un pulsador. Después de forzar una hojas fuera de su posición de descanso, la Tournex no puede empezar a girar automáticamente. Suelo: El suelo en la situación de la puerta debe estar a nivel con una tolerancia no superior a 2 mm. Opciones incluidas: .... Guías centrales: Perfiles horizontales de aluminio extruido (altura de .... mm.) en las hojas. La distancia desde el suelo acabado al centro de los perfiles es FFL + .... mm. .... Banda protectora: .... Banda de plástico negro contra los golpes encolada en ambas caras de las guías centrales de las hojas. .... Banda de plástico negro contra los golpes (altura de .... mm) encolada en ambas caras del cristal de las hojas. La distancia desde el suelo acabado a nivel al centro de las bandas protectores es de FFL + .... mm. .... Banda de plástico negro contra los golpes (altura de .... mm) encolada en ambas caras del cristal de las paredes curvas. La distancia desde el suelo acabado a nivel al centro de las bandas protectores es de FFL + .... mm. .... Bloqueo: Mediante dos cerraduras mecánicas en las hojas, bloqueables mediante un “Euro-cilynder” y separadas con asas en T. Un indicador de bloqueo evita que el motor empieza a girar si las hojas están bloqueadas. .... Bloqueo: Mediante puerta curva corredera nocturna manual que se desliza por delante de las paredes curvas y bloqueable mediante un cierre de trinquete especial con un bombín completo. .... Indicador: .... Un indicador de bloqueo .... (de la/de las) cerradura/s mecánicas en las hojas. .... Un indicador de cierre de las puertas correderas nocturnas .... Un indicador de bloqueo del trinquete de las puertas correderas nocturnas. .... Panel de control externo: Un panel de control estándar con pulsadores ON/OFF, un pulsador con indicador de velocidad, un pulsador con indicador de la unidad de bloqueo de la puerta (opcional) y un indicador del elemento de seguridad activo, se provee aparte para situar en mostrador de recepción o en la sala de contadores. .... Seguridad extra: Fotocélula de Seguridad para los extremos del paso libre (EBS): Fotocélulas montadas encaradas con los SRB en los extremos de las paredes curvas y protege el área entre los SRB activos de los perfiles de acabado de las paredes curvas y la hoja móvil que se aproxima. .... Pulsador de emergencia extra: Un botón de emergencia con reseteo manual se monta en el perfil final de la Tournex ( en el lado de entrada, fuera del edificio). .... Pulsadores para minusválidos: Los pulsadores para minusválidos se montan en los perfiles finales (lado de entrada y salida) de la Tourniket. Después de su activación las hojas girarán durante aproximadamente 25 segundos a velocidad lenta ( la velocidad es ajustable). .... Iluminación: Halógenos: 6 luces ( 20 W).en la parte fija, 3 luces en el techo interior de la Tournex y 3 luces en el escaparate. La iluminación es enlazada y controlada por la instalación eléctrica del edificio. .... Aro de fijación: Un aro de fijación (altura total de 29 mm) construido con un perfil de acero inoxidable (25x25x2mm) en el radio de la Tournex. El aro de fijación debe ser instalado por terceros antes de que se inicie la instalación de la Tournex.
