# Apertura central con hojas fijas - de Manusa

- Propiedad del archivo: CONSTRUNARIO
- Formato: FIEBDC-3/2012
- Programa: Construnario Versión 3.51
- Fecha de los precios: 26/11/2013
- Divisa: EUR

**F-EI30-FMMF** Apertura central con hojas fijas - de Manusa
PARA SOLICITAR PRESUPUESTO ENVIAR EL FORMULARIO SIGUIENTE: #formulariobc3# El formato de la respuesta a este formulario vendrá en PDF y en BC3, preparada para arrastrar y ser insertada en su proyecto directamente. Puerta automática corredera MANUSA modelo CORTAFUEGOS EI30, con apertura……… central, de ……2 hojas móviles y ……2 hojas fijas laterales, para hueco de medidas: alto…… mm y ancho…… mm, Puerta según norma UNE EN 13501-2:2004 con certificados de homologación nº 08/32304815, 08/32304818. Operador Modelo BRAVO EI de MANUSA, formado por un grupo universal con dos motores trifásicos de Corriente Alterna con variación independiente del voltaje y de la frecuencia, tensión de alimentación monofásica 260 V 50/60 Hz encoder magnético de posición, velocidad y sentido de giro ; panel electrónico de control con microprocesador de 16 bits y auto-supervisión de funcionamiento; baterías antipánico de emergencia para asegurar el cierre de las hojas y sellar el hueco tras la activación de una alarma o tras una caída de tensión; motores con transmisión directa sin reductor; arrastre de hojas mediante sistema de brazos cruzados, con un brazo y tres carros por cada hoja móvil; selector de maniobra con los siguientes modos de operación: abierto, cerrado, automático, solo salida, y apertura reducida. Los siguientes parámetros pueden regularse de forma independiente: velocidad de apertura (entre 50 y 100 cm/s por hoja), velocidad de cierre (entre 15 y 40 cm/s por hoja), fuerza de cierre (entre 40 y 140N), tiempo de pausa abierta, tiempo de retardo de caída del cerrojo, sensibilidad del radar interior, sensibilidad el radar exterior, longitud de carrera y apertura reducida. Todo ello alojado en un chasis de aluminio extruido de 180mm de alto y 180mm de profundidad. Fabricada según normas de aseguramiento de la calidad ISO 9001:2000. Hojas EI30 de Manusa, de vidrio enmarcadas con perfilería de aluminio específica para resistencia al fuego, de sección de 75 x 68 mm, con puente térmico y sección rellena de material ignífugo. Vidrio de 16 mm homologado con resistencia al fuego EI30. Radar Planar, para ordenar la apertura de la puerta al detectar movimiento. Fotocélulas de seguridad situadas en los laterales de la puerta. Interface MANUSA, que permite comunicar la puerta con elementos de gestión externos.
