# Express Gate PAR 600 de 1700 mm de altura - de Manusa

- Propiedad del archivo: CONSTRUNARIO
- Formato: FIEBDC-3/2012
- Programa: Construnario Versión 3.51
- Fecha de los precios: 09/12/2013
- Divisa: EUR

**PAR600-1700** u Express Gate PAR 600 de 1700 mm de altura - de Manusa
PARA SOLICITAR PRESUPUESTO ENVIAR EL FORMULARIO SIGUIENTE: #formulariobc3# El formato de la respuesta a este formulario vendrá en PDF y en BC3, preparada para arrastrar y ser insertada en su proyecto directamente. Express Gate PAR 600 de 1700 mm de altura: Pasillo de acceso controlado bidireccional con paneles ocultables de vidrio templado de 12 mm y paso libre 600 mm. Facilita el acceso rápido, seguro y controlado de personas a instalaciones de todo tipo. Equipo de longitud 900 mm en acabado acero inoxidable AISI304 y repisa en DM en color RAL a escoger de la carta de colores. Son necesarios dos módulos para formar un pasillo de acceso. Motorización trifásica de corriente alterna alimentada a partir de una red monofásica 230V/50Hz , y sistema de gestión del motor con tecnología inverter y variación de voltaje y variación de frecuencia independiente (VVVF). Seguridad: Dispone de 10 fotocélulas de que supervisan la zona de paso evitando el atrapamiento de personas y a la vez realiza un control antifraude por supervisión del desplazamiento. Pictogramas indicadores de paso de señalización led en columna central Frecuencia de paso hasta 40 personas por minuto. Velocidad y fuerza de apertura y cierre de los paneles programable. Sistema antipánico integrado mediante la apertura automática de paneles por fallo de suministro eléctrico o por señal de la central de alarmas. Posible integración con cualquier sistema de validación o identificación. Entrada de señales de control de acceso mediante contactos libres de potencial. Fabricado según normas de aseguramiento de la calidad ISO 9001: 2000.
