# Express Gate PMR 900 de 1040 mm de altura - de Manusa

- Propiedad del archivo: CONSTRUNARIO
- Formato: FIEBDC-3/2012
- Programa: Construnario Versión 3.51
- Fecha de los precios: 02/12/2013
- Divisa: EUR

**PMR900-1040** u Express Gate PMR 900 de 1040 mm de altura - de Manusa
PARA SOLICITAR PRESUPUESTO ENVIAR EL FORMULARIO SIGUIENTE: #formulariobc3# El formato de la respuesta a este formulario vendrá en PDF y en BC3, preparada para arrastrar y ser insertada en su proyecto directamente. Express Gate PMR 900 1040 mm de altura: Pasillo para movilidad reducida de acceso controlado bidireccional con paneles ocultables de vidrio templado de 12 mm y paso libre 900 mm. Facilita el acceso rápido, seguro y controlado de personas a instalaciones de todo tipo. Equipo de longitud 900 mm en acabado acero inoxidable AISI304 y repisa en DM en color RAL a escoger de la carta de colores. Son necesarios dos módulos para formar un pasillo de acceso. Motorización trifásica de corriente alterna alimentada a partir de una red monofásica 230V/50Hz , y sistema de gestión del motor con tecnología inverter y variación de voltaje y variación de frecuencia independiente (VVVF). Seguridad: Dispone de 10 fotocélulas de que supervisan la zona de paso evitando el atrapamiento de personas y a la vez realiza un control antifraude por supervisión del desplazamiento. Frecuencia de paso hasta 40 personas por minuto. Velocidad y fuerza de apertura y cierre de los paneles programable. Sistema antipánico integrado. Posible integración con cualquier sistema de validación o identificación. Fabricado según normas de aseguramiento de la calidad ISO 9001: 2000.
