# Molinetes SPIN GATE ES - de Manusa

- Propiedad del archivo: CONSTRUNARIO
- Formato: FIEBDC-3/2012
- Programa: Construnario Versión 3.51
- Fecha de los precios: 02/12/2013
- Divisa: EUR

**SPINGATE_ES** u Molinetes SPIN GATE ES - de Manusa
PARA SOLICITAR PRESUPUESTO ENVIAR EL FORMULARIO SIGUIENTE: #formulariobc3# El formato de la respuesta a este formulario vendrá en PDF y en BC3, preparada para arrastrar y ser insertada en su proyecto directamente. Molinete giratorio SPIN GATE ES: Molinete giratorio motorizado bidireccional de paso libre 600mm, especialmente diseñado para facilitar el acceso rápido, seguro y controlado de personas a instalaciones de todo tipo. Equipo con panel de vidrio templado de 8 mm y acabado en acero inoxidable AISI304. Frecuencia de paso hasta 30 personas por minuto. El control electrónico permite la fácil selección del modo de funcionamiento y facilita la integración con cualquier sistema de identificación, validación, señalización o control externo.
