# Portillo SWING GATE E - de Manusa

- Propiedad del archivo: CONSTRUNARIO
- Formato: FIEBDC-3/2012
- Programa: Construnario Versión 3.51
- Fecha de los precios: 24/06/2015
- Divisa: EUR

**SWINGGATE_E** u Portillo SWING GATE E - de Manusa
PARA SOLICITAR PRESUPUESTO ENVIAR EL FORMULARIO SIGUIENTE: #formulariobc3# El formato de la respuesta a este formulario vendrá en PDF y en BC3, preparada para arrastrar y ser insertada en su proyecto directamente. Portillo Batiente SWING GATE E: Portillo batiente motorizado bidireccional de paso libre 900mm, especialmente diseñado para facilitar el acceso rápido, seguro y controlado de personas a instalaciones de todo tipo. Equipo con panel de vidrio templado de 8 mm en acabado acero inoxidable AISI304, con apertura fija en los dos sentidos de paso de 90º. Especialmente indicado para accesos gestionados por un recepcionista, así como para facilitar el acceso de personas con movilidad reducida (PMR), siendo el complementario a instalaciones de acceso mediante cualquier dispositivo Manusa. El control electrónico permite la fácil selección del modo de funcionamiento y facilita la integración con cualquier sistema de identificación, validación, señalización o control externo.
