# Portillo SWING GATE M - de Manusa

- Propiedad del archivo: CONSTRUNARIO
- Formato: FIEBDC-3/2012
- Programa: Construnario Versión 3.51
- Fecha de los precios: 02/12/2013
- Divisa: EUR

**SWINGGATE_M** u Portillo SWING GATE M - de Manusa
PARA SOLICITAR PRESUPUESTO ENVIAR EL FORMULARIO SIGUIENTE: #formulariobc3# El formato de la respuesta a este formulario vendrá en PDF y en BC3, preparada para arrastrar y ser insertada en su proyecto directamente. Swing Gate M: Combinable con otros dispositivos como torniquetes y pasillos para proveer a la instalación de un acceso adaptado a necesidades especiales (PMR o pequeña mercancía). Características técnicas Configuración de acceso bidireccional. Accionamiento motorizado con función de invitación al paso mediante servomotor. 12V DC motor con desbloqueo que permite la evacuación. Posible integración con cualquier sistema de validación o identificación. Panel de vidrio templado de 8mm con pasamano de acero inoxidable. Acabado de estructura en acero inoxidable. Motor de desbloqueo que permite la evacuación. Ángulo de apertura 90º a cada lado. Características principales Transparencia y sofisticación. Alto nivel de confort para el usuario. Amplia gama de versiones en aspas de acero inoxidable o vidrio. Integrable en cualquier proyecto arquitectónico. Amplia gama de accesorios. Aplicaciones Acceso a edificios oficiales o corporativos. Sectorización de zonas en hoteles (gimnasios, spas). Sectorización de zonas en edificios industriales o de oficinas.
