# Pasillo SLIM GATE 1600 PMR 920 mm - de Manusa

- Propiedad del archivo: CONSTRUNARIO
- Formato: FIEBDC-3/2012
- Programa: Construnario Versión 3.51
- Fecha de los precios: 02/12/2013
- Divisa: EUR

**SLIMGATE1600_920** u Pasillo SLIM GATE 1600 PMR 920 mm - de Manusa
PARA SOLICITAR PRESUPUESTO ENVIAR EL FORMULARIO SIGUIENTE: #formulariobc3# El formato de la respuesta a este formulario vendrá en PDF y en BC3, preparada para arrastrar y ser insertada en su proyecto directamente. Pasillo controlado paneles batientes SLIM GATE Central PAR: Pasillo de acceso controlado bidireccional con paneles batientes de vidrio templado de 10 mm y paso libre 550 mm. Facilita el acceso rápido, seguro y controlado de personas a instalaciones de todo tipo. Equipo de longitud 1.600 mm en acabado acero inoxidable AISI304 y vidrio laminado de 6 mm. Repisa en acero inoxidable y vidrio. Son necesarios dos módulos para formar un pasillo de acceso. Seguridad: Dispone de 8 fotocélulas de que supervisan la zona de paso realizando un control antifraude y reapertura automática de los paneles por detección de obstáculo. Frecuencia de paso hasta 30 personas por minuto. Sistema antipánico integrado. Posible integración con cualquier sistema de validación o identificación.
