# Barrera Cerramiento - de Manusa

- Propiedad del archivo: CONSTRUNARIO
- Formato: FIEBDC-3/2012
- Programa: Construnario Versión 3.51
- Fecha de los precios: 02/12/2013
- Divisa: EUR

**C1102MNS-661** Barrera Cerramiento - de Manusa
Barrera de cerramiento formada por dos postes de acero inoxidable más vidrio laminado de seguridad de 8mm de espesor, con un ancho máximo por barrera de 1000mm. Consultar otras medidas
