# Barandillas Inox - de Manusa

- Propiedad del archivo: CONSTRUNARIO
- Formato: FIEBDC-3/2012
- Programa: Construnario Versión 3.51
- Fecha de los precios: 02/12/2013
- Divisa: EUR

**C1102MNS-662** Barandillas Inox - de Manusa
Barandilla formada por tubulares de acero inoxidable, con un ancho máximo por barrera de 1000mm. Consultar otras medidas.
