# Postes lectores y cerramientos - de Manusa

- Propiedad del archivo: CONSTRUNARIO
- Formato: FIEBDC-3/2012
- Programa: Construnario Versión 3.51
- Fecha de los precios: 02/12/2013
- Divisa: EUR

**C1102MNS-663** Postes lectores y cerramientos - de Manusa
Postes de acero inoxidable utilizados para cerramientos o para soporte del lector.
