# Sensor híbrido HDS - de Manusa

- Propiedad del archivo: CONSTRUNARIO
- Formato: FIEBDC-3/2012
- Programa: Construnario Versión 3.51
- Fecha de los precios: 18/02/2015
- Divisa: EUR

**C1102MNS-822** Sensor híbrido HDS - de Manusa
Innovador detector para puertas automáticas correderas que combina la tecnología de microoondas para la apertura de la puerta con la tecnología de infrarrojos activos (AIR) para la protección del peatón.
