# Brida de acero galvanizado PN 10 (DIN 2576) MOP 10 BAR - Ĝ450-500 - de Masa

- Propiedad del archivo: CONSTRUNARIO
- Formato: FIEBDC-3/2012
- Programa: Construnario Versión 3.51
- Fecha de los precios: 13/02/2018
- Divisa: EUR

**311500010155G** u Brida de acero galvanizado PN 10 (DIN 2576) MOP 10 BAR - Ĝ450-500 - de Masa
Precio: 192.18
- PN: 10 - Ĝ Tubo: 450-500 - DN: 500 - Nş agujeros: 20
