# Tubo Push Fast con PE100 estándar Ø110 - PN10 - espesor 6,6 - de Masa

- Propiedad del archivo: CONSTRUNARIO
- Formato: FIEBDC-3/2012
- Programa: Construnario Versión 3.51
- Fecha de los precios: 13/02/2018
- Divisa: EUR

**059110010P** u Tubo Push Fast con PE100 estándar Ø110 - PN10 - espesor 6,6 - de Masa
Precio: 74.07
Tubería de PE de alta densidad con cabeza para enchufe campana de PE 100 para instalación por inserción, sin soldadura, DN110 y PN10.
