# FWDPA - Adaptador de manómetro - de Masa

- Propiedad del archivo: CONSTRUNARIO
- Formato: FIEBDC-3/2012
- Programa: Construnario Versión 3.51
- Fecha de los precios: 18/07/2017
- Divisa: EUR

**613595** u FWDPA - Adaptador de manómetro - de Masa
Precio: 85.04
Para la conexión a un manómetro en la prueba de presión de armaduras FRIALEN® DAA, DAP, DAA-TL, DA–TL/RE d1 = 63-315. Medida de conexión a rosca hembra R 1/4”
