# RPS - Kit de reparación universal - de Masa

- Propiedad del archivo: CONSTRUNARIO
- Formato: FIEBDC-3/2012
- Programa: Construnario Versión 3.51
- Fecha de los precios: 18/07/2017
- Divisa: EUR

**613701** u RPS - Kit de reparación universal - de Masa
Precio: 813.96
Kit de reparación para la retención del agua residual durante los trabajos de reparación e integración en tuberias de PE-AD con diámetro entre DN 90 y DN 900. Está compuesto de kit de reparación universal con bomba, manómetro, taladro y tubo flexible de conexión, así como globos de reparación. A partir del diametro 355 se necesita para comenzar a taladrar el dispositivo de cierre para taladrar FWAB XL 225 referencia 613830. Para poder utilizar el kit de reparación hasta diametro 225, se necesitan abrazaderas de cierre y refuerzo VVS. A partir de diametro 250, se necesitan abrazaderas de cierre VSC-TL o abrazaderas de reparación RS-XL.
