# FWXRB - Redondeador mecánico para tubería desde d. 800 hasta d. 1200 - de Masa

- Propiedad del archivo: CONSTRUNARIO
- Formato: FIEBDC-3/2012
- Programa: Construnario Versión 3.51
- Fecha de los precios: 18/07/2017
- Divisa: EUR

**613457** u FWXRB - Redondeador mecánico para tubería desde d. 800 hasta d. 1200 - de Masa
Precio: 8103.98
- Para redondear tubos de PE-AD con un diámetro entre DN 800 y DN 1200. Para esta técnica de redondeo, también ofrecemos alquiler de equipos.
