# CLAMP 63 - Alineador para tubos DN 32 a DN63 para instalación con FRIALONG - de Masa

- Propiedad del archivo: CONSTRUNARIO
- Formato: FIEBDC-3/2012
- Programa: Construnario Versión 3.51
- Fecha de los precios: 15/02/2018
- Divisa: EUR

**613034** u CLAMP 63 - Alineador para tubos DN 32 a DN63 para instalación con FRIALONG - de Masa
Precio: 832.20
- Alineador universal con ajuste de ángulo (45° y 90°), para manguitos, reducciones y salidas en accesorios de toma de derivación electrosoldable desde DN 20 a DN 63. - Opcional: versión CLAMP63L para instalaciones de manguitos extra largos FRIALONG.
