# FWXRH - Redondeador hidráulico para tubería - d 560 - de Masa

- Propiedad del archivo: CONSTRUNARIO
- Formato: FIEBDC-3/2012
- Programa: Construnario Versión 3.51
- Fecha de los precios: 18/07/2017
- Divisa: EUR

**613467** u FWXRH - Redondeador hidráulico para tubería - d 560 - de Masa
Precio: 13748.40
- Para redondear tubos de PE-AD y los tubos de PE-Xa. Para esta técnica de redondeo, también ofrecemos alquiler de equipos.
