# FWXR-S1 - Conjunto redondeador para tubos d. 32, 40 y 50 - de Masa

- Propiedad del archivo: CONSTRUNARIO
- Formato: FIEBDC-3/2012
- Programa: Construnario Versión 3.51
- Fecha de los precios: 18/07/2017
- Divisa: EUR

**613416** u FWXR-S1 - Conjunto redondeador para tubos d. 32, 40 y 50 - de Masa
Precio: 813.96
Para redondear tubos de PE-AD y PE-X. Abarca diferentes medidas mediante la colocación de medias lunas de reducción.
